# Muster-Leistungsbeschreibung
Leistungsbeschreibung (GAEB 90, DA81)
Währung: EUR

## SR Floor WHG AS 01
Datum: 16.09.25

### Titel 00001 Positionen

*Hinweis*
Hinweise zur
Muster-Leistungsbeschreibung

Wir weisen darauf hin, dass diese
Muster-Leistungsbeschreibung einen Leitfaden in
Form von Textbausteinen darstellt, mit dem keine
Haftung der Remmers GmbH verbunden ist.
Tatsächliche Objektdaten waren nicht bekannt
und sind in dieser Muster-Leistungsbeschreibung
nicht berücksichtigt worden.

Die Muster-Leistungsbeschreibung/ Textbausteine
sind von einem sachkundigen Planer nach der
Untersuchung des Objektes auf die tatsächlichen
Objektgegebenheiten hin zu prüfen/ anzupassen.

Mit Verwendung der angeführten Textbausteine ist
der Planer/Anwender verpflichtet, eine Prüfung der
jeweiligen Gegebenheiten vor Ort durchzuführen
sowie anderweitige besondere Bestimmungen oder
Vorschriften, bauaufsichtsrechtliche und statische
Gegebenheiten zu berücksichtigen.

Diese Muster-Leistungsbeschreibung ist eine
Anregung für einen detailliert zu erstellenden
Ausschreibungstext. Mit der Übermittlung dieser
Muster-Leistungsbeschreibung ist keine
Projektberatung verbunden.

**00001.0001 Untergrunduntersuchung Betonflächen gem. §§ 62/63 WHG (AS-Variante)**
Untergrunduntersuchung

Zur Untersuchung sind u. a. durchzuführen:

a) visuell, auf Verschmutzungen, Absandungen und Risse
b) Abklopfen auf Hohlstellen und Gefügelockerungen
c) Messen der Druck- und Haftzugfestigkeiten
d) Messen des Feuchtigkeitsgehaltes

Zusätzliche Arbeiten, wie z. B. das Ausbessern von
Fehl- und Schadstellen, beschädigten Kanten, das
Verfüllen von Rissen im Untergrund oder das Arbeiten
unter erschwerten Bedingungen (Hindernisse, Nachtarbeit
etc.) sind vor Beginn der Arbeiten durch das
ausführende Unternehmen vor Ort zu beurteilen und
ggfs. in das Angebot mit aufzunehmen.

Vor der Applikation des Beschichtungssystems ist zu
gewährleisten, dass die Voraussetzungen an den Untergrund gem. bauaufsichtlicher Zulassung Nr. Z-59.12-303
erfüllt sind.

Sollten objektbedingte Ergänzungen oder von der
Zulassung abweichende Maßnahmen erforderlich sein,
sind diese mit den abnehmenden Stellen vor Beginn
der Beschichtungsmaßnahme abzustimmen
(Einzelfallabnahme).

**00001.0002 Stahlkugelstrahlen**
Untergrundvorbehandlung der mineralischen Flächen
mittels Stahlkugelstrahlverfahren zur Erzielung
eines tragfähigen, sauberen und saugfähigen
Untergrundes, frei von haftungsmindernden
Schichten. Mittels Industriestaubsauger ist der
Untergrund staubfrei herzustellen. Der Untergrund
muss nach der Untergrundvorbehandlung die
geforderten Werte aus den technischen Unterlagen
des nachfolgenden Beschichtungssystems aufweisen
und zur Beschichtung geeignet sein.
Einheit: m2

**00001.0003 Baustelle einrichten einschließlich Geräte**
Baustelle einrichten, An- und Abfuhr
aller benötigten Materialien, Geräte und
Maschinen. Räumen der Baustelle und
Wiederherstellung aller benutzten
Flächen in den ursprünglichen Zustand
einschließlich notwendiger
Zwischenreinigung.
Einheit: h

**00001.0004 Rissanierung mit einem 2K EP Injektionsharz (niederviskos)**
*** Bedarfsposition ohne GB
Maschinelles Einschneiden und Aufweiten
von Rissen entlang des Rissverlaufes mittels
Trennscheibe in einer Schnitttiefe von
mind. 2-3 cm. Anschließend wird der Riss
im Abstand von ca. 20-30 cm quer
eingeschnitten. Mittels Industriestaubsauger
ist der Rissverlauf staubfrei herzustellen.
In die quer eingeschnittenen Kerben werden zur
Verbesserung der Bewehrung geeignete
Bewehrungsstähle bzw. Klammern gelegt.
Kraftschlüssiges Schließen der vorbereiteten
Risse mittels Pinselinjektage mit
IR Epoxy 360, einem transparenten,
niedrigviskosen, zweikomponentigen Epoxydharz.

Prüfung gem. KTW Empfehlung des
Bundesgesundheitsamtes

Verbrauch:
ca. 0,4-0,7 kg/lfdm.  IR Epoxy 360 <6872>
(oder: ca. 1,1 kg/dm³ Hohlraum)
Einheit: m

**00001.0005 Grundierung von Auffangwannen mit einem transparente 2K EP Bindemittel nach WHG**
Grundieren der vorbereiteten, sauberen
und saugfähigen Beton bzw.
Estrichflächen bis zur Sättigung mit
 GL 100, AgBB-konformen,
transparenten, mechanisch belastbaren,
niedrigviskosen, zweikomponentigen
Epoxydharz. Das Material wird in
geeigneter Weise, z. B. mit einem
Gummischieber auf der Fläche verteilt
und sofort im Anschluss mit einem Farbroller
sorgfältig durchgearbeitet.

Ist nicht gewährleistet, dass innerhalb
von 24 Std. weitergearbeitet werden
kann, so ist die noch frische
Grundierung gezielt abzustreuen oder vor
der nachfolgenden Beschichtungsmaßnahme
anzuschleifen.

Verbrauch:
mind. 0,30 kg/m²  Epoxy GL 100 <1427>
(je nach Saugfähigkeit/Porosität des Untergrundes)
Einheit: m2

**00001.0006 Egalisierung in Auffangwannen mit einem transparente 2KEP Bindemittel nach WHG**
Egalisieren der vorbereiteten Flächen,
nach klebfreiem Erhärten der
vorangegangenen Schicht, mit einem
Ausgleichsspachtel, bestehend aus
Epoxy GL 100, einem lösemittelfreien,
transparenten, mechanisch belastbaren,
niedrigviskosen, zweikomponentigen
Epoxydharz und Selectmix 01/03.

Das Material wird in geeigneter Weise,
z. B. mittels gezahnten Gummischieber,
Glätt- oder Zahnkelle gleichmäßig auf der
Fläche aufgebracht, so dass eine glatte
Fläche entsteht. Anschließend wird die
noch frische Schicht mittels Stachelwalze
oder Farbroller nachgerollt.

Die zur Egalisierung notwendige Materialmenge
ist abhängig vom Rauigkeitsprofil des
Untergrundes.

Verbrauch:
ca. 0,5 kg/m² Remmers Epoxy GL 100 <1427>
ca. 0,50 kg/m² Remmers Selectmix 01/03 <4405>
Einheit: m2

**00001.0007 Beschichten von Auffangwannen mit einem pigmentierten 2K EP Bindemittel nach WHG**
Beschichten der vorbereiteten vertikalen u. horizontalen Flächen, nach klebfreiem Erhärten der
vorangegangenen Schicht jedoch innerhalb
von 48 Std., mit Remmers Epoxy WHG Color,
einem lösemittelfreien, pigmentierten, hoch
chemikalienbeständigen, zweikomponentigen
Epoxydharz mit bauamtlicher Zulassung gemäß WHG
§ 62/63 .

Das Material wird in geeigneter Weise, z. B.
mittels Glätt- oder Zahnkelle gleichmäßig
auf der Fläche aufgetragen.

Bei Verwendung an senkrechten Flächen
unter Zugabe von ca. 1,5 - 2,5 % Remmers WHG TX.

Hinweis:
Vor Zugabe der B-Komponente, wird das
WHG TX zunächst in die A-Komponente eingerührt, um
eineungewollte Erwärmung des
Beschichtungsmaterials zu vermeiden.

Verbrauch:
ca. 1,60 kg/m² Remmers Epoxy WHG Color <1428>
(bei senkrechten Flächen ist anteilig Remmers WHG TX
<1221> zuzugeben)
Einheit: m2

**00001.0008 Kupferlitze - selbstklebende Kupferbänder**
Liefern und herstellen einer Erdung für ableitfähige
bzw. ESD-fähige Beschichtungssysteme.

In Abhängigkeit der Flächegröße und -form
sind, nach klebfreiem Erhärten der
vorangegangenen Schicht, ausreichend
Erdungselemente bestehend aus Leitsets und Kupferlitze
aufzubringen. Es ist zu gewährleisten, dass kein Punkt
der Fläche mehr als 10 m von einem Erdungspunkt oder
einer damit verbundenen Kupferlitze entfernt ist.

Der Anschluss an den Potentialausgleich muss durch
einen autorisierten Fachbetrieb
erfolgen.

Verbrauch:
ca. 0,1-0,5 m/m² Remmers Kupferlitze
mind. 2-3 Remmers Leitsets je nach Raumabmessungen
Einheit: lfm

**00001.0009 Epoxy Conductive LE**
Aufbringen einer leitfähigen
Zwischenschicht, nach klebfreiem
Erhärten der vorangegangenen Schicht
jedoch innerhalb von 48 Std., aus Remmers
Epoxy Conductive, einem wasseremulgierbaren,
gefüllten, elektrisch leitfähigen,
zweikomponentigen Epoxydharz. Das
Material wird in geeigneter Weise, z. B.
mit einem Gummischieber gleichmäßig auf
der Fläche verteilt und sofort im Anschluss
mit einem Farbroller sorgfältig nachgerollt.

Es wird empfohlen, nachdem klebfreien Erhärten ein
Leitfähigkeitsmessprotokoll unter Angabe der
Temperatur und rel. Luftfeuchtigkeit anzufertigen.

Verbrauch:
mind. 0,150 kg/m² Remmers Conductive LE <6701>
Einheit: m2

**00001.0010 Einstreuschicht auf WHG-Flächen mit einem pigm. 2K EP-Harz (WHG 303)**
Beschichten der vorbereiteten Flächen,
mittels Liefern und Herstellen einer Einstreuschicht
nach klebfreiem Erhärten der
vorangegangenen Schicht, mit
Epoxy WHG Color AS, einem
lösemittelfreien, pigmentierten,
mechanisch belastbaren, hoch
chemikalienbeständigen,
zweikomponentigen Epoxydharz. Das
Material wird in geeigneter Weise, z. B.
mit einem gezahnten Gummischieber,
Glätt- oder Zahnkelle auf der Fläche
verteilt und sofort im Anschluss mit
einer Stachelwalze intensiv
durchgearbeitet.

Die noch frische, ableitfähige Einstreubasis
ist im Überschuss mit einem geeigneten leitfähigen
Quarz- bzw. Hartstoffzuschlag abzustreuen.
Nicht eingebundene Quarzsand- bzw. Hartstoffkörner
sind anderntags zu entfernen.

Eine Abweichung von den bauaufsichtlich zugelassenen
Vorgabewerten ist hier möglich.
Es wird vorgeschlagen, den geplanten ableitfähigen,
rutschhemmend ausgeführten Aufbau mit den zuständigen
TÜV-Sachverständigen abzustimmen.

Verbrauch:
mind. 0,80 - 1,0  kg/m²  Epoxy WHG Color AS <1431>
(Farbton nach Wahl des Auftraggebers)
geeign. Abstreuung in gesonderter Position
Einheit: m2

**00001.0011 Vollsatte Einstreuung mit SIC 04**
Nach entsprechender Liegezeit
(temperaturabhängig) wird die noch
frische Schicht vollsatt abgestreut mit
Remmers SIC 04. Nach Erhärten
wird der nicht eingebundene
Überschuss mittels hartem Besen
entfernt.

Verbrauch:
mind. 4,0-6,0 kg/m² Remmers SIC 04 <6673>
Einheit: m2

**00001.0012 Kopfversiegelung in Auffangwannen mit einempigmentierten 2K EP Bindemittel (nach WHG)**
Versiegeln der abgestreuten Basisschicht
nach klebfreiem Erhärten der vorangegangenen
Schicht jedoch innerhalb von 48 Std.,
mit Epoxy WHG Color, einem lösemittelfreien,
pigmentierten, hoch chemikalienbeständigen,
zweikomponentigen Epoxydharz mit bauamtlicher
Zulassung gemäß § 62/63 WHG.

Das Material wird in geeigneter Weise,
z. B. mit einem Gummischieber stramm
über die herausstehenden Quarzsandspitzen
bzw. Hartstoffkornspitzen abgezogen und sofort
im Anschluss mit einem Farbroller sorgfältig
nachgerollt.

Verbrauch:
mind. 0,60 bis 0,90 kg/m² Remmers Epoxy WHG Color
<1428>
Einheit: m2
